# PRECIOS OBRAS CAMINOS MUNICIPALES 2014

- Propiedad del archivo: SOFT S.A.
- Formato: FIEBDC-3/2002
- Programa: Presto 8.7
- Fecha de los precios: 21/07/2014
- Divisa: EUR
- Costes indirectos: 6 %
- Código: PRESUP01 (13/05/2013)
Importe: 217584.56
Relación comercial: Almería, 5958.42, 001, 002, 2945.39

## 01 CAMINO LAS ANTENAS (29/04/2014)
Importe: 18516.64

**02AEE00001** M2. EXPLANACIÓN DE 50 cm ESP., TIERRAS CONSIST. DURA (29/04/2014)
1660 M2. × 0.99 (1.05 con costes indirectos) = 1743.00
EXPLANACIÓN Y CAJEO DE 50 CM DE ESPESOR MEDIO, CON TIERRAS DE CONSISTENCIA DURA, COMPRENDIENDO:EXCAVACIÓN CON MEDIOS MECÁNICOS, TRANSPORTE A RELLENO, EXTENDIDO EN TONGADAS DE 20 CM, REFINO, PLANEO Y COMPACTADO CON MEDIOS MECÁNICOS AL 95% PROCTOR NORMAL. INCLUIDA FORMACIÓN DE CUNETAS DE TIERRA. MEDIDA LA SUPERFICIE INICIAL.

| Código | Ud | Descripción | Rendimiento | Precio | Importe |
|---|---|---|---|---|---|
| ME00300 | HR. | PALA CARGADORA (maquinaria) | 0.002 | 23.87 | 0.05 |
| ME00400 | HR. | RETROEXCAVADORA (maquinaria) | 0.003 | 34.98 | 0.10 |
| MK00100 | HR. | CAMIóN BASCULANTE (maquinaria) | 0.005 | 25.6 | 0.13 |
| MN00150D | HR. | MOTONIVELADORA DE 150 C.V. (maquinaria; 19/08/2014) | 0.005 | 45.11 | 0.23 |
| MR00480D | HR. | COMPACT.VIBRAT. AUTOPROP. 8 (maquinaria) | 0.01 | 32.64 | 0.33 |
| MK00200 | HR. | CAMIóN CISTERNA (maquinaria) | 0.003 | 30.3 | 0.09 |
| GW00100 | M3 | AGUA POTABLE (material; 29/04/2014) | 0.06 | 0.29 | 0.02 |
| TP00200 | HR. | PEON ORDINARIO (mano de obra) | 0.001 | 15.68 | 0.02 |
| TC00100D | HR. | CAPATAZ (mano de obra) | 0.001 | 19.08 | 0.02 |
|  |  | Total |  |  | 0.99 |

| Medición | Uds. | Largo | Ancho | Parcial |
|---|---|---|---|---|
|  | 1 | 415 | 4 | 1660.00 |
| Total |  |  |  | 1660 |

**65PFC00011D** M3. ZAHORRA ARTIFICIAL, I/EXTEND (29/04/2014)
332 M3. × 18.53 (19.64 con costes indirectos) = 6520.48
ZAHORRA ARTIFICIAL, INCLUSO EXTENDIDO Y COMPACTACION AL 100% DEL PROCTOR MODIFICADO. TOTALMENTE TERMINADA

| Código | Ud | Descripción | Rendimiento | Precio | Importe |
|---|---|---|---|---|---|
| AW00101D | M3. | ZAHORRA ARTIFICIAL S/CAMION EN CANTERA. (material) | 1.1 | 4.99 | 5.49 |
| MX00100D | UD. | TM.xKM. TRANSPORTE MATERI/CA (maquinaria) | 65 | 0.07 | 4.55 |
| MN00150D | HR. | MOTONIVELADORA DE 150 C.V. | 0.12 | 45.11 | 5.41 |
| MR00480D | HR. | COMPACT.VIBRAT. AUTOPROP. 8 | 0.01 | 32.64 | 0.33 |
| MK00200 | HR. | CAMIóN CISTERNA | 0.003 | 30.3 | 0.09 |
| GW00100 | M3 | AGUA POTABLE | 0.06 | 0.29 | 0.02 |
| TP00200 | HR. | PEON ORDINARIO | 0.12 | 15.68 | 1.88 |
| TC00100D | HR. | CAPATAZ | 0.04 | 19.08 | 0.76 |
|  |  | Total |  |  | 18.53 |

Relación comercial: Almería, 18.09, 001, 0, 002

| Medición | Uds. | Largo | Ancho | Alto | Parcial |
|---|---|---|---|---|---|
|  | 1 | 415 | 4 | 0.2 | 332.00 |
| Total |  |  |  |  | 332 |

**65PFL00031D** TN. EMULSION ASFALT.ECI RIEG.IMP
1.56 TN. × 510.87 (541.52 con costes indirectos) = 844.77
EMULSION ASFALTICA ECI EMPLEADA EN RIEGOS DE IMPRIMACION, INCLUSO BARRIDO PREVIO AL RIEGO.

| Código | Ud | Descripción | Rendimiento | Precio | Importe |
|---|---|---|---|---|---|
| UP01240D | TN. | EMULSION ASFALTICA ECI (material) | 1 | 455 | 455.00 |
| MA00250D | HR. | DISTRIB. LIGANTE DE 1.200 L. (maquinaria) | 2 | 12.62 | 25.24 |
| MB00300D | HR. | BARREDORA DE 3 TN. (maquinaria) | 1.2 | 11.67 | 14.00 |
| TPO0200 | HR. | PEON ORDINARIO (mano de obra; 19/08/2014) | 1 | 15.68 | 15.68 |
| TC00100D | HR. | CAPATAZ | 0.05 | 19.08 | 0.95 |
|  |  | Total |  |  | 510.87 |

Relación comercial: Almería, 509.97, 001, 0, 002

| Medición | Uds. | Largo | Ancho | Parcial |
|---|---|---|---|---|
| DOTACION 1 K/M2 |  |  |  |  |
|  | 0.001 | 415 | 3.75 | 1.56 |
| Total |  |  |  | 1.56 |

**65PFMC0021D** TN. AC/16/RODADURA/B_50-70/SEMIGRUESA (ANT. S-12)
190.64 TN. × 22.25 (23.59 con costes indirectos) = 4497.20
MEZCLA BITUMINOSA EN CALIENTE TIPO HORMIGON BITUMINOSOS, TIPOS AC-22 BIN S O AC-16 SURF S, FABRICADO Y EMPLEADO EN PAVIMENTO TOTALMENTE TERMINADO, SIN INCLUIR EL IMPORTE DEL BETUN.

| Código | Ud | Descripción | Rendimiento | Precio | Importe |
|---|---|---|---|---|---|
| AC00150D | M3. | ARIDO ARTIF.FINO P/MEZCLAS A (material) | 0.23 | 5.85 | 1.35 |
| AC00151D | M3. | ARIDO ARTIF.GRUESO P/MEZCL.A (material) | 0.34 | 5.85 | 1.99 |
| GC00200 | TN. | CEMENTO CEM II/A-L 32,5 N EN SACOS (material) | 0.06 | 92.54 | 5.55 |
| MX00100D | UD. | TM.xKM. TRANSPORTE MATERI/CA | 50 | 0.07 | 3.50 |
| MA00150D | HR. | PLAN.AGLOM.ASFALT/CALIENTE 8 (maquinaria) | 0.02 | 164.59 | 3.29 |
| ME00270D | HR. | EXTENDEDORA AGLOM.ASFAL.S/OR (maquinaria) | 0.05 | 46.18 | 2.31 |
| MR00450D | HR. | APISONADORA ESTATICA DE 10 TN. (maquinaria) | 0.05 | 25.86 | 1.29 |
| MR00460D | HR. | COMPACT.NEUMATICOS AUTOPROPU (maquinaria) | 0.032 | 38.79 | 1.24 |
| TPO0200 | HR. | PEON ORDINARIO | 0.05 | 15.68 | 0.78 |
| TC00100D | HR. | CAPATAZ | 0.05 | 19.08 | 0.95 |
|  |  | Total |  |  | 22.25 |

Relación comercial: Almería, 22.21, 001, 0, 002

| Medición | Uds. | Largo | Ancho | Alto | Parcial |
|---|---|---|---|---|---|
| las antenas | 2.45 | 415 | 3.75 | 0.05 | 190.64 |
| Total |  |  |  |  | 190.64 |

**65PFL00001D** TN. BETUN ASFALT.35/50 MEZ/CALIE
8.58 TN. × 540 (572.4 con costes indirectos) = 4911.19
BETUN ASFALTICO 35/50 EMPLEADO EN MEZCLAS ASFALTICAS EN CALIENTE.

| Código | Ud | Descripción | Rendimiento | Precio | Importe |
|---|---|---|---|---|---|
| UP01206D | TN. | BETUN ASFALTICO B 35/50 ó 50/70 (material) | 1 | 540 | 540.00 |
|  |  | Total |  |  | 540 |

Relación comercial: Almería, 540, 001, 0, 002

| Medición | Uds. | Largo | Parcial |
|---|---|---|---|
| Betún D= 45Kg/Tn |  |  |  |
|  | 0.045 | 190.64 | 8.58 |
| Total |  |  | 8.58 |

## 02 CAMINO HAZA CALERA (29/04/2014)
Importe: 14722.22

**02AEE00001** M2. EXPLANACIÓN DE 50 cm ESP., TIERRAS CONSIST. DURA
1320 M2. × 0.99 (1.05 con costes indirectos) = 1386.00

| Medición | Uds. | Largo | Ancho | Parcial |
|---|---|---|---|---|
|  | 1 | 330 | 4 | 1320.00 |
| Total |  |  |  | 1320 |

**65PFC00011D** M3. ZAHORRA ARTIFICIAL, I/EXTEND
264 M3. × 18.53 (19.64 con costes indirectos) = 5184.96

| Medición | Uds. | Largo | Ancho | Alto | Parcial |
|---|---|---|---|---|---|
|  | 1 | 330 | 4 | 0.2 | 264.00 |
| Total |  |  |  |  | 264 |

**65PFL00031D** TN. EMULSION ASFALT.ECI RIEG.IMP
1.24 TN. × 510.87 (541.52 con costes indirectos) = 671.48

| Medición | Uds. | Largo | Ancho | Parcial |
|---|---|---|---|---|
| DOTACION 1 K/M2 |  |  |  |  |
|  | 0.001 | 330 | 3.75 | 1.24 |
| Total |  |  |  | 1.24 |

**65PFMC0021D** TN. AC/16/RODADURA/B_50-70/SEMIGRUESA (ANT. S-12)
151.59 TN. × 22.25 (23.59 con costes indirectos) = 3576.01

| Medición | Uds. | Largo | Ancho | Alto | Parcial |
|---|---|---|---|---|---|
|  | 2.45 | 330 | 3.75 | 0.05 | 151.59 |
| Total |  |  |  |  | 151.59 |

**65PFL00001D** TN. BETUN ASFALT.35/50 MEZ/CALIE
6.82 TN. × 540 (572.4 con costes indirectos) = 3903.77

| Medición | Uds. | Largo | Parcial |
|---|---|---|---|
| Betún D= 45Kg/Tn |  |  |  |
|  | 0.045 | 151.59 | 6.82 |
| Total |  |  | 6.82 |

## 03 CAMINO MONTENEGRO TALLER (29/04/2014)
Importe: 5322.18

**02AEE00001** M2. EXPLANACIÓN DE 50 cm ESP., TIERRAS CONSIST. DURA
460 M2. × 0.99 (1.05 con costes indirectos) = 483.00

| Medición | Uds. | Largo | Ancho | Parcial |
|---|---|---|---|---|
|  | 1 | 115 | 4 | 460.00 |
| Total |  |  |  | 460 |

**65PFC00011D** M3. ZAHORRA ARTIFICIAL, I/EXTEND
92 M3. × 18.53 (19.64 con costes indirectos) = 1806.88

| Medición | Uds. | Largo | Ancho | Alto | Parcial |
|---|---|---|---|---|---|
|  | 1 | 115 | 4 | 0.2 | 92.00 |
| Total |  |  |  |  | 92 |

**65PFL00031D** TN. EMULSION ASFALT.ECI RIEG.IMP
0.46 TN. × 510.87 (541.52 con costes indirectos) = 249.10

| Medición | Uds. | Largo | Ancho | Parcial |
|---|---|---|---|---|
| DOTACION 1 K/M2 |  |  |  |  |
|  | 0.001 | 115 | 4 | 0.46 |
| Total |  |  |  | 0.46 |

**65PFMC0021D** TN. AC/16/RODADURA/B_50-70/SEMIGRUESA (ANT. S-12)
56.35 TN. × 22.25 (23.59 con costes indirectos) = 1329.30

| Medición | Uds. | Largo | Ancho | Alto | Parcial |
|---|---|---|---|---|---|
|  | 2.45 | 115 | 4 | 0.05 | 56.35 |
| Total |  |  |  |  | 56.35 |

**65PFL00001D** TN. BETUN ASFALT.35/50 MEZ/CALIE
2.54 TN. × 540 (572.4 con costes indirectos) = 1453.90

| Medición | Uds. | Largo | Parcial |
|---|---|---|---|
| Betún D= 45Kg/Tn |  |  |  |
|  | 0.045 | 56.35 | 2.54 |
| Total |  |  | 2.54 |

## 04 CAMINO MONTENEGRO ITV (29/04/2014)
Importe: 24403.52

**02AEE00001** M2. EXPLANACIÓN DE 50 cm ESP., TIERRAS CONSIST. DURA
2188 M2. × 0.99 (1.05 con costes indirectos) = 2297.40

| Medición | Uds. | Largo | Ancho | Parcial |
|---|---|---|---|---|
|  | 1 | 547 | 4 | 2188.00 |
| Total |  |  |  | 2188 |

**65PFC00011D** M3. ZAHORRA ARTIFICIAL, I/EXTEND
437.6 M3. × 18.53 (19.64 con costes indirectos) = 8594.46

| Medición | Uds. | Largo | Ancho | Alto | Parcial |
|---|---|---|---|---|---|
|  | 1 | 547 | 4 | 0.2 | 437.60 |
| Total |  |  |  |  | 437.6 |

**65PFL00031D** TN. EMULSION ASFALT.ECI RIEG.IMP
2.05 TN. × 510.87 (541.52 con costes indirectos) = 1110.12

| Medición | Uds. | Largo | Ancho | Parcial |
|---|---|---|---|---|
| DOTACION 1 K/M2 |  |  |  |  |
|  | 0.001 | 547 | 3.75 | 2.05 |
| Total |  |  |  | 2.05 |

**65PFMC0021D** TN. AC/16/RODADURA/B_50-70/SEMIGRUESA (ANT. S-12)
251.28 TN. × 22.25 (23.59 con costes indirectos) = 5927.70

| Medición | Uds. | Largo | Ancho | Alto | Parcial |
|---|---|---|---|---|---|
|  | 2.45 | 547 | 3.75 | 0.05 | 251.28 |
| Total |  |  |  |  | 251.28 |

**65PFL00001D** TN. BETUN ASFALT.35/50 MEZ/CALIE
11.31 TN. × 540 (572.4 con costes indirectos) = 6473.84

| Medición | Uds. | Largo | Parcial |
|---|---|---|---|
| Betún D= 45Kg/Tn |  |  |  |
|  | 0.045 | 251.28 | 11.31 |
| Total |  |  | 11.31 |

## 05 CAMINO HIGUERAL NORTE (29/04/2014)
Importe: 11155.42

**02AEE00001** M2. EXPLANACIÓN DE 50 cm ESP., TIERRAS CONSIST. DURA
1000 M2. × 0.99 (1.05 con costes indirectos) = 1050.00

| Medición | Uds. | Largo | Ancho | Parcial |
|---|---|---|---|---|
|  | 1 | 250 | 4 | 1000.00 |
| Total |  |  |  | 1000 |

**65PFC00011D** M3. ZAHORRA ARTIFICIAL, I/EXTEND
200 M3. × 18.53 (19.64 con costes indirectos) = 3928.00

| Medición | Uds. | Largo | Ancho | Alto | Parcial |
|---|---|---|---|---|---|
|  | 1 | 250 | 4 | 0.2 | 200.00 |
| Total |  |  |  |  | 200 |

**65PFL00031D** TN. EMULSION ASFALT.ECI RIEG.IMP
0.94 TN. × 510.87 (541.52 con costes indirectos) = 509.03

| Medición | Uds. | Largo | Ancho | Parcial |
|---|---|---|---|---|
| DOTACION 1 K/M2 |  |  |  |  |
|  | 0.001 | 250 | 3.75 | 0.94 |
| Total |  |  |  | 0.94 |

**65PFMC0021D** TN. AC/16/RODADURA/B_50-70/SEMIGRUESA (ANT. S-12)
114.84 TN. × 22.25 (23.59 con costes indirectos) = 2709.08

| Medición | Uds. | Largo | Ancho | Alto | Parcial |
|---|---|---|---|---|---|
|  | 2.45 | 250 | 3.75 | 0.05 | 114.84 |
| Total |  |  |  |  | 114.84 |

**65PFL00001D** TN. BETUN ASFALT.35/50 MEZ/CALIE
5.17 TN. × 540 (572.4 con costes indirectos) = 2959.31

| Medición | Uds. | Largo | Parcial |
|---|---|---|---|
| Betún D= 45Kg/Tn |  |  |  |
|  | 0.045 | 114.84 | 5.17 |
| Total |  |  | 5.17 |

## 06 CAMINO ENCISO (29/04/2014)
Importe: 13354.61

**02AEE00001** M2. EXPLANACIÓN DE 50 cm ESP., TIERRAS CONSIST. DURA
462 M2. × 0.99 (1.05 con costes indirectos) = 485.10

| Medición | Uds. | Largo | Ancho | Parcial |
|---|---|---|---|---|
|  | 0.25 | 462 | 4 | 462.00 |
| Total |  |  |  | 462 |

**65PFC00011D** M3. ZAHORRA ARTIFICIAL, I/EXTEND
92.4 M3. × 18.53 (19.64 con costes indirectos) = 1814.74

| Medición | Uds. | Largo | Ancho | Alto | Parcial |
|---|---|---|---|---|---|
|  | 0.25 | 462 | 4 | 0.2 | 92.40 |
| Total |  |  |  |  | 92.4 |

**65PFL00031D** TN. EMULSION ASFALT.ECI RIEG.IMP
0.43 TN. × 510.87 (541.52 con costes indirectos) = 232.85

| Medición | Uds. | Largo | Ancho | Alto | Parcial |
|---|---|---|---|---|---|
| DOTACION 1 K/M2 |  |  |  |  |  |
|  | 0.001 | 462 | 3.75 | 0.25 | 0.43 |
| Total |  |  |  |  | 0.43 |

**65PFL00011D** TN. EMULSION ASFALT. ECR-1, RIEGOS ADHE
0.65 TN. × 506.51 (536.9 con costes indirectos) = 348.99
EMULSION ASFALTICA ECR-1 EMPLEADA EN RIEGOS ADHERENCIA.

| Código | Ud | Descripción | Rendimiento | Precio | Importe |
|---|---|---|---|---|---|
| UP01211D | TN. | EMULSION ASFALTICA ECR-1 (material) | 1 | 460 | 460.00 |
| MK00270D | HR. | CAMION REGADOR LIGANTES 5.00 (maquinaria) | 1 | 46.18 | 46.18 |
| TPO0200 | HR. | PEON ORDINARIO | 0.02 | 15.68 | 0.31 |
| TC00100D | HR. | CAPATAZ | 0.001 | 19.08 | 0.02 |
|  |  | Total |  |  | 506.51 |

Relación comercial: Almería, 506.5, 001, 0, 002

| Medición | Uds. | Largo | Ancho | Alto | Parcial |
|---|---|---|---|---|---|
| DOTACION 0,5 K/M2 |  |  |  |  |  |
|  | 0.0005 | 462 | 3.75 | 0.75 | 0.65 |
| Total |  |  |  |  | 0.65 |

**65PFMC0021D** TN. AC/16/RODADURA/B_50-70/SEMIGRUESA (ANT. S-12)
212.23 TN. × 22.25 (23.59 con costes indirectos) = 5006.51

| Medición | Uds. | Largo | Ancho | Alto | Parcial |
|---|---|---|---|---|---|
|  | 2.45 | 462 | 3.75 | 0.05 | 212.23 |
| Total |  |  |  |  | 212.23 |

**65PFL00001D** TN. BETUN ASFALT.35/50 MEZ/CALIE
9.55 TN. × 540 (572.4 con costes indirectos) = 5466.42

| Medición | Uds. | Largo | Parcial |
|---|---|---|---|
| Betún D= 45Kg/Tn |  |  |  |
|  | 0.045 | 212.23 | 9.55 |
| Total |  |  | 9.55 |

## 07 CAMINO ESPIN (29/04/2014)
Importe: 10235.54

**02AEE00001** M2. EXPLANACIÓN DE 50 cm ESP., TIERRAS CONSIST. DURA
354 M2. × 0.99 (1.05 con costes indirectos) = 371.70

| Medición | Uds. | Largo | Ancho | Parcial |
|---|---|---|---|---|
|  | 0.25 | 354 | 4 | 354.00 |
| Total |  |  |  | 354 |

**65PFC00011D** M3. ZAHORRA ARTIFICIAL, I/EXTEND
70.8 M3. × 18.53 (19.64 con costes indirectos) = 1390.51

| Medición | Uds. | Largo | Ancho | Alto | Parcial |
|---|---|---|---|---|---|
|  | 0.25 | 354 | 4 | 0.2 | 70.80 |
| Total |  |  |  |  | 70.8 |

**65PFL00031D** TN. EMULSION ASFALT.ECI RIEG.IMP
0.33 TN. × 510.87 (541.52 con costes indirectos) = 178.70

| Medición | Uds. | Largo | Ancho | Alto | Parcial |
|---|---|---|---|---|---|
| DOTACION 1 K/M2 |  |  |  |  |  |
|  | 0.001 | 354 | 3.75 | 0.25 | 0.33 |
| Total |  |  |  |  | 0.33 |

**65PFL00011D** TN. EMULSION ASFALT. ECR-1, RIEGOS ADHE
0.5 TN. × 506.51 (536.9 con costes indirectos) = 268.45

| Medición | Uds. | Largo | Ancho | Alto | Parcial |
|---|---|---|---|---|---|
| DOTACION 0,5 K/M2 |  |  |  |  |  |
|  | 0.0005 | 354 | 3.75 | 0.75 | 0.50 |
| Total |  |  |  |  | 0.5 |

**65PFMC0021D** TN. AC/16/RODADURA/B_50-70/SEMIGRUESA (ANT. S-12)
162.62 TN. × 22.25 (23.59 con costes indirectos) = 3836.21

| Medición | Uds. | Largo | Ancho | Alto | Parcial |
|---|---|---|---|---|---|
|  | 2.45 | 354 | 3.75 | 0.05 | 162.62 |
| Total |  |  |  |  | 162.62 |

**65PFL00001D** TN. BETUN ASFALT.35/50 MEZ/CALIE
7.32 TN. × 540 (572.4 con costes indirectos) = 4189.97

| Medición | Uds. | Largo | Parcial |
|---|---|---|---|
| Betún D= 45Kg/Tn |  |  |  |
|  | 0.045 | 162.62 | 7.32 |
| Total |  |  | 7.32 |

## 08 CAMINO CONGO CHICO (29/04/2014)
Importe: 3992.01

**02AEE00001** M2. EXPLANACIÓN DE 50 cm ESP., TIERRAS CONSIST. DURA
62 M2. × 0.99 (1.05 con costes indirectos) = 65.10

| Medición | Uds. | Largo | Ancho | Parcial |
|---|---|---|---|---|
|  | 0.1 | 155 | 4 | 62.00 |
| Total |  |  |  | 62 |

**65PFC00011D** M3. ZAHORRA ARTIFICIAL, I/EXTEND
12.4 M3. × 18.53 (19.64 con costes indirectos) = 243.54

| Medición | Uds. | Largo | Ancho | Alto | Parcial |
|---|---|---|---|---|---|
|  | 0.1 | 155 | 4 | 0.2 | 12.40 |
| Total |  |  |  |  | 12.4 |

**65PFL00031D** TN. EMULSION ASFALT.ECI RIEG.IMP
0.06 TN. × 510.87 (541.52 con costes indirectos) = 32.49

| Medición | Uds. | Largo | Ancho | Alto | Parcial |
|---|---|---|---|---|---|
| DOTACION 1 K/M2 |  |  |  |  |  |
|  | 0.001 | 155 | 3.75 | 0.1 | 0.06 |
| Total |  |  |  |  | 0.06 |

**65PFL00011D** TN. EMULSION ASFALT. ECR-1, RIEGOS ADHE
0.26 TN. × 506.51 (536.9 con costes indirectos) = 139.59

| Medición | Uds. | Largo | Ancho | Alto | Parcial |
|---|---|---|---|---|---|
| DOTACION 0,5 K/M2 |  |  |  |  |  |
|  | 0.0005 | 155 | 3.75 | 0.9 | 0.26 |
| Total |  |  |  |  | 0.26 |

**65PFMC0021D** TN. AC/16/RODADURA/B_50-70/SEMIGRUESA (ANT. S-12)
71.2 TN. × 22.25 (23.59 con costes indirectos) = 1679.61

| Medición | Uds. | Largo | Ancho | Alto | Parcial |
|---|---|---|---|---|---|
|  | 2.45 | 155 | 3.75 | 0.05 | 71.20 |
| Total |  |  |  |  | 71.2 |

**65PFL00001D** TN. BETUN ASFALT.35/50 MEZ/CALIE
3.2 TN. × 540 (572.4 con costes indirectos) = 1831.68

| Medición | Uds. | Largo | Parcial |
|---|---|---|---|
| Betún D= 45Kg/Tn |  |  |  |
|  | 0.045 | 71.2 | 3.20 |
| Total |  |  | 3.2 |

## 09 CAMINO MÉDICO OLIVAR (29/04/2014)
Importe: 20741.14

**02AEE00001** M2. EXPLANACIÓN DE 50 cm ESP., TIERRAS CONSIST. DURA
1860 M2. × 0.99 (1.05 con costes indirectos) = 1953.00

| Medición | Uds. | Largo | Ancho | Parcial |
|---|---|---|---|---|
|  | 1 | 465 | 4 | 1860.00 |
| Total |  |  |  | 1860 |

**65PFC00011D** M3. ZAHORRA ARTIFICIAL, I/EXTEND
372 M3. × 18.53 (19.64 con costes indirectos) = 7306.08

| Medición | Uds. | Largo | Ancho | Alto | Parcial |
|---|---|---|---|---|---|
|  | 1 | 465 | 4 | 0.2 | 372.00 |
| Total |  |  |  |  | 372 |

**65PFL00031D** TN. EMULSION ASFALT.ECI RIEG.IMP
1.74 TN. × 510.87 (541.52 con costes indirectos) = 942.24

| Medición | Uds. | Largo | Ancho | Parcial |
|---|---|---|---|---|
| DOTACION 1 K/M2 |  |  |  |  |
|  | 0.001 | 465 | 3.75 | 1.74 |
| Total |  |  |  | 1.74 |

**65PFMC0021D** TN. AC/16/RODADURA/B_50-70/SEMIGRUESA (ANT. S-12)
213.61 TN. × 22.25 (23.59 con costes indirectos) = 5039.06

| Medición | Uds. | Largo | Ancho | Alto | Parcial |
|---|---|---|---|---|---|
|  | 2.45 | 465 | 3.75 | 0.05 | 213.61 |
| Total |  |  |  |  | 213.61 |

**65PFL00001D** TN. BETUN ASFALT.35/50 MEZ/CALIE
9.61 TN. × 540 (572.4 con costes indirectos) = 5500.76

| Medición | Uds. | Largo | Parcial |
|---|---|---|---|
| Betún D= 45Kg/Tn |  |  |  |
|  | 0.045 | 213.61 | 9.61 |
| Total |  |  | 9.61 |

## 10 CAMINO LUCERO (29/04/2014)
Importe: 5574.84

**02AEE00001** M2. EXPLANACIÓN DE 50 cm ESP., TIERRAS CONSIST. DURA
500 M2. × 0.99 (1.05 con costes indirectos) = 525.00

| Medición | Uds. | Largo | Ancho | Parcial |
|---|---|---|---|---|
|  | 1 | 125 | 4 | 500.00 |
| Total |  |  |  | 500 |

**65PFC00011D** M3. ZAHORRA ARTIFICIAL, I/EXTEND
100 M3. × 18.53 (19.64 con costes indirectos) = 1964.00

| Medición | Uds. | Largo | Ancho | Alto | Parcial |
|---|---|---|---|---|---|
|  | 1 | 125 | 4 | 0.2 | 100.00 |
| Total |  |  |  |  | 100 |

**65PFL00031D** TN. EMULSION ASFALT.ECI RIEG.IMP
0.47 TN. × 510.87 (541.52 con costes indirectos) = 254.51

| Medición | Uds. | Largo | Ancho | Parcial |
|---|---|---|---|---|
| DOTACION 1 K/M2 |  |  |  |  |
|  | 0.001 | 125 | 3.75 | 0.47 |
| Total |  |  |  | 0.47 |

**65PFMC0021D** TN. AC/16/RODADURA/B_50-70/SEMIGRUESA (ANT. S-12)
57.42 TN. × 22.25 (23.59 con costes indirectos) = 1354.54

| Medición | Uds. | Largo | Ancho | Alto | Parcial |
|---|---|---|---|---|---|
|  | 2.45 | 125 | 3.75 | 0.05 | 57.42 |
| Total |  |  |  |  | 57.42 |

**65PFL00001D** TN. BETUN ASFALT.35/50 MEZ/CALIE
2.58 TN. × 540 (572.4 con costes indirectos) = 1476.79

| Medición | Uds. | Largo | Parcial |
|---|---|---|---|
| Betún D= 45Kg/Tn |  |  |  |
|  | 0.045 | 57.42 | 2.58 |
| Total |  |  | 2.58 |

## 11 CAMINO PABELLÓN LLANOS (29/04/2014)
Importe: 14134.87

**02AEE00001** M2. EXPLANACIÓN DE 50 cm ESP., TIERRAS CONSIST. DURA
1260 M2. × 0.99 (1.05 con costes indirectos) = 1323.00

| Medición | Uds. | Largo | Ancho | Parcial |
|---|---|---|---|---|
|  | 1 | 315 | 4 | 1260.00 |
| Total |  |  |  | 1260 |

**65PFC00011D** M3. ZAHORRA ARTIFICIAL, I/EXTEND
252 M3. × 18.53 (19.64 con costes indirectos) = 4949.28

| Medición | Uds. | Largo | Ancho | Alto | Parcial |
|---|---|---|---|---|---|
|  | 1 | 315 | 4 | 0.2 | 252.00 |
| Total |  |  |  |  | 252 |

**65PFL00031D** TN. EMULSION ASFALT.ECI RIEG.IMP
1.18 TN. × 510.87 (541.52 con costes indirectos) = 638.99

| Medición | Uds. | Largo | Ancho | Parcial |
|---|---|---|---|---|
| DOTACION 1 K/M2 |  |  |  |  |
|  | 0.001 | 315 | 3.75 | 1.18 |
| Total |  |  |  | 1.18 |

**65PFMC0021D** TN. AC/16/RODADURA/B_50-70/SEMIGRUESA (ANT. S-12)
144.7 TN. × 22.25 (23.59 con costes indirectos) = 3413.47

| Medición | Uds. | Largo | Ancho | Alto | Parcial |
|---|---|---|---|---|---|
|  | 2.45 | 315 | 3.75 | 0.05 | 144.70 |
| Total |  |  |  |  | 144.7 |

**65PFL00001D** TN. BETUN ASFALT.35/50 MEZ/CALIE
6.51 TN. × 540 (572.4 con costes indirectos) = 3726.32

| Medición | Uds. | Largo | Parcial |
|---|---|---|---|
| Betún D= 45Kg/Tn |  |  |  |
|  | 0.045 | 144.7 | 6.51 |
| Total |  |  | 6.51 |

**65CSC00008D** UD. SEÑAL OCTOGONAL 60 CM. AP. REFL. NIVEL 2
1 UD. × 77.73 (82.39 con costes indirectos) = 82.39
SEÑAL OCTOGONAL 60 CM. APO., REFLECTANTE NIVEL 2 (HI), INCLUSO POSTE DE ACERO GALVANIZADO DE 3,0/3,2 CM., EXCAVACION, CIMENTACION DE 50x50x50 CM. DE HORMIGON MH-20, TORNILLERIA, Y FIJACION, TOTALMENTE COLOCADA.

| Código | Ud | Descripción | Rendimiento | Precio | Importe |
|---|---|---|---|---|---|
| MK00160D | HR. | CAMION FURGONETA FIJO 120 C. (maquinaria) | 0.02 | 24.01 | 0.48 |
| UC9VF065 | UD. | SEÑAL OCTOGONAL 60 CM. APO. REF. NIVEL 2 (material) | 1 | 40 | 40.00 |
| UC9VM003 | ML. | POSTE ACERO GALVA. 80x40x2mm (material) | 3 | 6 | 18.00 |
| CH01600 | M3. | HORMIGON HM-20/P/15/IIb, SUMINISTRADO, PARA CIMENTACION DE SEÑALES. (material) | 0.13 | 44.64 | 5.80 |
| TP00100 | HR. | PEóN ESPECIAL (mano de obra) | 0.4 | 17.47 | 6.99 |
| TPO0200 | HR. | PEON ORDINARIO | 0.4 | 15.68 | 6.27 |
| TC00100D | HR. | CAPATAZ | 0.01 | 19.08 | 0.19 |
|  |  | Total |  |  | 77.73 |

Relación comercial: Almería, 78.14, 001, 0, 002

**65CMP00210D** ML. MARCA VIAL DE 40 CM. ACRILICA PURA BLANCA
2 ML. × 0.67 (0.71 con costes indirectos) = 1.42
MARCA VIAL REFLECTANTE DE 40 CM. DE ANCHA, REALIZADA CON PINTURA ACRILICA PURA BLANCA Y ESFERITAS DE VIDRIO REFLECTANTE APLICADAS EN FRIO POR POSMEZCLADO, CON MAQUINA AUTOPROPULSADA, SEGUN PG-3/75 DEL MF Y 8.2-IC MARCAS VIALES. MEDIDA LA LONGITUD PINTADA. INCLUIDO PREMARCAJE.

| Código | Ud | Descripción | Rendimiento | Precio | Importe |
|---|---|---|---|---|---|
| UI00310D | KG. | PINTURA ACRILICA PARA PREMARCAJE MARCA VIAL. (material) | 0.008 | 1.1 | 0.01 |
| UI00311D | KG. | PINTURA ACRILICA PURA BLANCA PARA MARCA VIAL. (material) | 0.28 | 1.35 | 0.38 |
| UI00325D | KG. | MICROESFERAS 20 SBP ECHOSTAR, PARA PINTURA ACRILICA EN MARCAS VIALES. (material) | 0.18 | 0.7 | 0.13 |
| MW00101D | HR. | MAQUINA PINTURA AUTOPROPULSA (maquinaria) | 0.001 | 16.63 | 0.02 |
| MK00160D | HR. | CAMION FURGONETA FIJO 120 C. | 0.001 | 24.01 | 0.02 |
| TO01000 | HR. | OF. 1ª PINTOR (mano de obra) | 0.002 | 18.52 | 0.04 |
| TPO0200 | HR. | PEON ORDINARIO | 0.003 | 15.68 | 0.05 |
| TC00100D | HR. | CAPATAZ | 0.001 | 19.08 | 0.02 |
|  |  | Total |  |  | 0.67 |

Relación comercial: Almería, 0.64, 001, 0, 002

## 12 CAMINO DEL BOJAR II (29/04/2014)
Importe: 6690.08

**02AEE00001** M2. EXPLANACIÓN DE 50 cm ESP., TIERRAS CONSIST. DURA
600 M2. × 0.99 (1.05 con costes indirectos) = 630.00

| Medición | Uds. | Largo | Ancho | Parcial |
|---|---|---|---|---|
|  | 1 | 150 | 4 | 600.00 |
| Total |  |  |  | 600 |

**65PFC00011D** M3. ZAHORRA ARTIFICIAL, I/EXTEND
120 M3. × 18.53 (19.64 con costes indirectos) = 2356.80

| Medición | Uds. | Largo | Ancho | Alto | Parcial |
|---|---|---|---|---|---|
|  | 1 | 150 | 4 | 0.2 | 120.00 |
| Total |  |  |  |  | 120 |

**65PFL00031D** TN. EMULSION ASFALT.ECI RIEG.IMP
0.56 TN. × 510.87 (541.52 con costes indirectos) = 303.25

| Medición | Uds. | Largo | Ancho | Parcial |
|---|---|---|---|---|
| DOTACION 1 K/M2 |  |  |  |  |
|  | 0.001 | 150 | 3.75 | 0.56 |
| Total |  |  |  | 0.56 |

**65PFMC0021D** TN. AC/16/RODADURA/B_50-70/SEMIGRUESA (ANT. S-12)
68.91 TN. × 22.25 (23.59 con costes indirectos) = 1625.59

| Medición | Uds. | Largo | Ancho | Alto | Parcial |
|---|---|---|---|---|---|
|  | 2.45 | 150 | 3.75 | 0.05 | 68.91 |
| Total |  |  |  |  | 68.91 |

**65PFL00001D** TN. BETUN ASFALT.35/50 MEZ/CALIE
3.1 TN. × 540 (572.4 con costes indirectos) = 1774.44

| Medición | Uds. | Largo | Parcial |
|---|---|---|---|
| Betún D= 45Kg/Tn |  |  |  |
|  | 0.045 | 68.91 | 3.10 |
| Total |  |  | 3.1 |

## 13 CAMINO LA ISLA (29/04/2014)
Importe: 9613

**02AEE00001** M2. EXPLANACIÓN DE 50 cm ESP., TIERRAS CONSIST. DURA
315 M2. × 0.99 (1.05 con costes indirectos) = 330.75

| Medición | Uds. | Largo | Ancho | Parcial |
|---|---|---|---|---|
|  | 0.25 | 280 | 4.5 | 315.00 |
| Total |  |  |  | 315 |

**65PFC00011D** M3. ZAHORRA ARTIFICIAL, I/EXTEND
63 M3. × 18.53 (19.64 con costes indirectos) = 1237.32

| Medición | Uds. | Largo | Ancho | Alto | Parcial |
|---|---|---|---|---|---|
|  | 0.25 | 280 | 4.5 | 0.2 | 63.00 |
| Total |  |  |  |  | 63 |

**65PFL00031D** TN. EMULSION ASFALT.ECI RIEG.IMP
0.32 TN. × 510.87 (541.52 con costes indirectos) = 173.29

| Medición | Uds. | Largo | Ancho | Alto | Parcial |
|---|---|---|---|---|---|
| DOTACION 1 K/M2 |  |  |  |  |  |
|  | 0.001 | 280 | 4.5 | 0.25 | 0.32 |
| Total |  |  |  |  | 0.32 |

**65PFL00011D** TN. EMULSION ASFALT. ECR-1, RIEGOS ADHE
0.47 TN. × 506.51 (536.9 con costes indirectos) = 252.34

| Medición | Uds. | Largo | Ancho | Alto | Parcial |
|---|---|---|---|---|---|
| DOTACION 0,5 K/M2 |  |  |  |  |  |
|  | 0.0005 | 280 | 4.5 | 0.75 | 0.47 |
| Total |  |  |  |  | 0.47 |

**65PFMC0021D** TN. AC/16/RODADURA/B_50-70/SEMIGRUESA (ANT. S-12)
154.35 TN. × 22.25 (23.59 con costes indirectos) = 3641.12

| Medición | Uds. | Largo | Ancho | Alto | Parcial |
|---|---|---|---|---|---|
|  | 2.45 | 280 | 4.5 | 0.05 | 154.35 |
| Total |  |  |  |  | 154.35 |

**65PFL00001D** TN. BETUN ASFALT.35/50 MEZ/CALIE
6.95 TN. × 540 (572.4 con costes indirectos) = 3978.18

| Medición | Uds. | Largo | Parcial |
|---|---|---|---|
| Betún D= 45Kg/Tn |  |  |  |
|  | 0.045 | 154.35 | 6.95 |
| Total |  |  | 6.95 |

## 14 CAMINO JUAN HIDALGO (29/04/2014)
Importe: 6246

**02AEE00001** M2. EXPLANACIÓN DE 50 cm ESP., TIERRAS CONSIST. DURA
560 M2. × 0.99 (1.05 con costes indirectos) = 588.00

| Medición | Uds. | Largo | Ancho | Parcial |
|---|---|---|---|---|
|  | 1 | 140 | 4 | 560.00 |
| Total |  |  |  | 560 |

**65PFC00011D** M3. ZAHORRA ARTIFICIAL, I/EXTEND
112 M3. × 18.53 (19.64 con costes indirectos) = 2199.68

| Medición | Uds. | Largo | Ancho | Alto | Parcial |
|---|---|---|---|---|---|
|  | 1 | 140 | 4 | 0.2 | 112.00 |
| Total |  |  |  |  | 112 |

**65PFL00031D** TN. EMULSION ASFALT.ECI RIEG.IMP
0.53 TN. × 510.87 (541.52 con costes indirectos) = 287.01

| Medición | Uds. | Largo | Ancho | Parcial |
|---|---|---|---|---|
| DOTACION 1 K/M2 |  |  |  |  |
|  | 0.001 | 140 | 3.75 | 0.53 |
| Total |  |  |  | 0.53 |

**65PFMC0021D** TN. AC/16/RODADURA/B_50-70/SEMIGRUESA (ANT. S-12)
64.31 TN. × 22.25 (23.59 con costes indirectos) = 1517.07

| Medición | Uds. | Largo | Ancho | Alto | Parcial |
|---|---|---|---|---|---|
|  | 2.45 | 140 | 3.75 | 0.05 | 64.31 |
| Total |  |  |  |  | 64.31 |

**65PFL00001D** TN. BETUN ASFALT.35/50 MEZ/CALIE
2.89 TN. × 540 (572.4 con costes indirectos) = 1654.24

| Medición | Uds. | Largo | Parcial |
|---|---|---|---|
| Betún D= 45Kg/Tn |  |  |  |
|  | 0.045 | 64.31 | 2.89 |
| Total |  |  | 2.89 |

## 15 CAMINO TRAVESÍA SECTOR III - LOS SUIZOS (13/05/2013)
Importe: 11239.57

**02AEE00001** M2. EXPLANACIÓN DE 50 cm ESP., TIERRAS CONSIST. DURA
400 M2. × 0.99 (1.05 con costes indirectos) = 420.00

| Medición | Uds. | Largo | Ancho | Parcial |
|---|---|---|---|---|
|  | 1 | 100 | 4 | 400.00 |
| Total |  |  |  | 400 |

**65AMT00018D** M3 TERRAPLEN PROCEDENTE EXCAVACION O PRESTAMO (13/05/2013)
600 M3 × 2.75 (2.92 con costes indirectos) = 1752.00
TERRAPLéN PROCEDENTE DE LA EXCAVACIóN O DE PRESTAMO, INCLUSO EXTENSIóN, HUMECTACIóN Y COMPACTACIóN HASTA EL 95% P.M. TOTALMENTE TERMINADO.

| Código | Ud | Descripción | Rendimiento | Precio | Importe |
|---|---|---|---|---|---|
| AW00403D | M3. | SUELO SELECCIONADO A PIE DE OBRA. (material; 13/05/2013) | 1.05 | 1.75 | 1.84 |
| MN00100 | HR. | MOTONIVELADORA (maquinaria) | 0.005 | 45.11 | 0.23 |
| MR00480D | HR. | COMPACT.VIBRAT. AUTOPROP. 8 | 0.005 | 32.64 | 0.16 |
| MK00200 | HR. | CAMIóN CISTERNA | 0.005 | 30.3 | 0.15 |
| GW00100 | M3 | AGUA POTABLE | 0.06 | 0.29 | 0.02 |
| TPO0200 | HR. | PEON ORDINARIO | 0.01 | 15.68 | 0.16 |
| TC00100D | HR. | CAPATAZ | 0.01 | 19.08 | 0.19 |
|  |  | Total |  |  | 2.75 |

Relación comercial: Almería, 2.75, 001, 0, 002

| Medición | Uds. | Largo | Ancho | Alto | Parcial |
|---|---|---|---|---|---|
|  | 1 | 100 | 4 | 1.5 | 600.00 |
| Total |  |  |  |  | 600 |

**65ESC0001A** M3. ESCOLLERA DE CONTENCIóN DE TIERRAS
200 M3. × 23.69 (25.11 con costes indirectos) = 5022.00
ESCOLLERA DE CONTENCIóN DE TIERRAS SEGUN PLANOS, TOTALMENTE COLOCADA.

| Código | Ud | Descripción | Rendimiento | Precio | Importe |
|---|---|---|---|---|---|
| AC00154D | TN. | ESCOLLERA MAYOR 1,00 TM A PIE DE OBRA. (material) | 1.9 | 10.5 | 19.95 |
| ME00450D | HR. | RETROEXCAV.HIDRAULICA S/RUED (maquinaria) | 0.05 | 36.06 | 1.80 |
| TP00100 | HR. | PEóN ESPECIAL | 0.1 | 17.47 | 1.75 |
| TC00100D | HR. | CAPATAZ | 0.01 | 19.08 | 0.19 |
|  |  | Total |  |  | 23.69 |

Relación comercial: Almería, 23.69, 001, 0, 002

| Medición | Uds. | Largo | Ancho | Alto | Parcial |
|---|---|---|---|---|---|
|  | 1 | 100 | 1 | 2 | 200.00 |
| Total |  |  |  |  | 200 |

**65PFC00011D** M3. ZAHORRA ARTIFICIAL, I/EXTEND
80 M3. × 18.53 (19.64 con costes indirectos) = 1571.20

| Medición | Uds. | Largo | Ancho | Alto | Parcial |
|---|---|---|---|---|---|
|  | 1 | 100 | 4 | 0.2 | 80.00 |
| Total |  |  |  |  | 80 |

**65PFL00031D** TN. EMULSION ASFALT.ECI RIEG.IMP
0.38 TN. × 510.87 (541.52 con costes indirectos) = 205.78

| Medición | Uds. | Largo | Ancho | Parcial |
|---|---|---|---|---|
| DOTACION 1 K/M2 |  |  |  |  |
|  | 0.001 | 100 | 3.75 | 0.38 |
| Total |  |  |  | 0.38 |

**65PFMC0021D** TN. AC/16/RODADURA/B_50-70/SEMIGRUESA (ANT. S-12)
45.94 TN. × 22.25 (23.59 con costes indirectos) = 1083.72

| Medición | Uds. | Largo | Ancho | Alto | Parcial |
|---|---|---|---|---|---|
|  | 2.45 | 100 | 3.75 | 0.05 | 45.94 |
| Total |  |  |  |  | 45.94 |

**65PFL00001D** TN. BETUN ASFALT.35/50 MEZ/CALIE
2.07 TN. × 540 (572.4 con costes indirectos) = 1184.87

| Medición | Uds. | Largo | Parcial |
|---|---|---|---|
| Betún D= 45Kg/Tn |  |  |  |
|  | 0.045 | 45.94 | 2.07 |
| Total |  |  | 2.07 |

## 16 CAMINO EMILIO (29/04/2014)
Importe: 3794.42

**02AEE00001** M2. EXPLANACIÓN DE 50 cm ESP., TIERRAS CONSIST. DURA
340 M2. × 0.99 (1.05 con costes indirectos) = 357.00

| Medición | Uds. | Largo | Ancho | Parcial |
|---|---|---|---|---|
|  | 1 | 85 | 4 | 340.00 |
| Total |  |  |  | 340 |

**65PFC00011D** M3. ZAHORRA ARTIFICIAL, I/EXTEND
68 M3. × 18.53 (19.64 con costes indirectos) = 1335.52

| Medición | Uds. | Largo | Ancho | Alto | Parcial |
|---|---|---|---|---|---|
|  | 1 | 85 | 4 | 0.2 | 68.00 |
| Total |  |  |  |  | 68 |

**65PFL00031D** TN. EMULSION ASFALT.ECI RIEG.IMP
0.32 TN. × 510.87 (541.52 con costes indirectos) = 173.29

| Medición | Uds. | Largo | Ancho | Parcial |
|---|---|---|---|---|
| DOTACION 1 K/M2 |  |  |  |  |
|  | 0.001 | 85 | 3.75 | 0.32 |
| Total |  |  |  | 0.32 |

**65PFMC0021D** TN. AC/16/RODADURA/B_50-70/SEMIGRUESA (ANT. S-12)
39.05 TN. × 22.25 (23.59 con costes indirectos) = 921.19

| Medición | Uds. | Largo | Ancho | Alto | Parcial |
|---|---|---|---|---|---|
|  | 2.45 | 85 | 3.75 | 0.05 | 39.05 |
| Total |  |  |  |  | 39.05 |

**65PFL00001D** TN. BETUN ASFALT.35/50 MEZ/CALIE
1.76 TN. × 540 (572.4 con costes indirectos) = 1007.42

| Medición | Uds. | Largo | Parcial |
|---|---|---|---|
| Betún D= 45Kg/Tn |  |  |  |
|  | 0.045 | 39.05 | 1.76 |
| Total |  |  | 1.76 |

## 17 CAMINO KM 4 SECTOR III (29/04/2014)
Importe: 4280.17

**02AEE00001** M2. EXPLANACIÓN DE 50 cm ESP., TIERRAS CONSIST. DURA
384 M2. × 0.99 (1.05 con costes indirectos) = 403.20

| Medición | Uds. | Largo | Ancho | Parcial |
|---|---|---|---|---|
|  | 1 | 96 | 4 | 384.00 |
| Total |  |  |  | 384 |

**65PFC00011D** M3. ZAHORRA ARTIFICIAL, I/EXTEND
76.8 M3. × 18.53 (19.64 con costes indirectos) = 1508.35

| Medición | Uds. | Largo | Ancho | Alto | Parcial |
|---|---|---|---|---|---|
|  | 1 | 96 | 4 | 0.2 | 76.80 |
| Total |  |  |  |  | 76.8 |

**65PFL00031D** TN. EMULSION ASFALT.ECI RIEG.IMP
0.36 TN. × 510.87 (541.52 con costes indirectos) = 194.95

| Medición | Uds. | Largo | Ancho | Parcial |
|---|---|---|---|---|
| DOTACION 1 K/M2 |  |  |  |  |
|  | 0.001 | 96 | 3.75 | 0.36 |
| Total |  |  |  | 0.36 |

**65PFMC0021D** TN. AC/16/RODADURA/B_50-70/SEMIGRUESA (ANT. S-12)
44.1 TN. × 22.25 (23.59 con costes indirectos) = 1040.32

| Medición | Uds. | Largo | Ancho | Alto | Parcial |
|---|---|---|---|---|---|
|  | 2.45 | 96 | 3.75 | 0.05 | 44.10 |
| Total |  |  |  |  | 44.1 |

**65PFL00001D** TN. BETUN ASFALT.35/50 MEZ/CALIE
1.98 TN. × 540 (572.4 con costes indirectos) = 1133.35

| Medición | Uds. | Largo | Parcial |
|---|---|---|---|
| Betún D= 45Kg/Tn |  |  |  |
|  | 0.045 | 44.1 | 1.98 |
| Total |  |  | 1.98 |

## 18 CAMINO PURA (29/04/2014)
Importe: 3255.08

**02AEE00001** M2. EXPLANACIÓN DE 50 cm ESP., TIERRAS CONSIST. DURA
292 M2. × 0.99 (1.05 con costes indirectos) = 306.60

| Medición | Uds. | Largo | Ancho | Parcial |
|---|---|---|---|---|
|  | 1 | 73 | 4 | 292.00 |
| Total |  |  |  | 292 |

**65PFC00011D** M3. ZAHORRA ARTIFICIAL, I/EXTEND
58.4 M3. × 18.53 (19.64 con costes indirectos) = 1146.98

| Medición | Uds. | Largo | Ancho | Alto | Parcial |
|---|---|---|---|---|---|
|  | 1 | 73 | 4 | 0.2 | 58.40 |
| Total |  |  |  |  | 58.4 |

**65PFL00031D** TN. EMULSION ASFALT.ECI RIEG.IMP
0.27 TN. × 510.87 (541.52 con costes indirectos) = 146.21

| Medición | Uds. | Largo | Ancho | Parcial |
|---|---|---|---|---|
| DOTACION 1 K/M2 |  |  |  |  |
|  | 0.001 | 73 | 3.75 | 0.27 |
| Total |  |  |  | 0.27 |

**65PFMC0021D** TN. AC/16/RODADURA/B_50-70/SEMIGRUESA (ANT. S-12)
33.53 TN. × 22.25 (23.59 con costes indirectos) = 790.97

| Medición | Uds. | Largo | Ancho | Alto | Parcial |
|---|---|---|---|---|---|
|  | 2.45 | 73 | 3.75 | 0.05 | 33.53 |
| Total |  |  |  |  | 33.53 |

**65PFL00001D** TN. BETUN ASFALT.35/50 MEZ/CALIE
1.51 TN. × 540 (572.4 con costes indirectos) = 864.32

| Medición | Uds. | Largo | Parcial |
|---|---|---|---|
| Betún D= 45Kg/Tn |  |  |  |
|  | 0.045 | 33.53 | 1.51 |
| Total |  |  | 1.51 |

## 19 CAMINO TRAVESÍA CARRASCO (29/04/2014)
Importe: 6468.19

**02AEE00001** M2. EXPLANACIÓN DE 50 cm ESP., TIERRAS CONSIST. DURA
580 M2. × 0.99 (1.05 con costes indirectos) = 609.00

| Medición | Uds. | Largo | Ancho | Parcial |
|---|---|---|---|---|
|  | 1 | 145 | 4 | 580.00 |
| Total |  |  |  | 580 |

**65PFC00011D** M3. ZAHORRA ARTIFICIAL, I/EXTEND
116 M3. × 18.53 (19.64 con costes indirectos) = 2278.24

| Medición | Uds. | Largo | Ancho | Alto | Parcial |
|---|---|---|---|---|---|
|  | 1 | 145 | 4 | 0.2 | 116.00 |
| Total |  |  |  |  | 116 |

**65PFL00031D** TN. EMULSION ASFALT.ECI RIEG.IMP
0.54 TN. × 510.87 (541.52 con costes indirectos) = 292.42

| Medición | Uds. | Largo | Ancho | Parcial |
|---|---|---|---|---|
| DOTACION 1 K/M2 |  |  |  |  |
|  | 0.001 | 145 | 3.75 | 0.54 |
| Total |  |  |  | 0.54 |

**65PFMC0021D** TN. AC/16/RODADURA/B_50-70/SEMIGRUESA (ANT. S-12)
66.61 TN. × 22.25 (23.59 con costes indirectos) = 1571.33

| Medición | Uds. | Largo | Ancho | Alto | Parcial |
|---|---|---|---|---|---|
|  | 2.45 | 145 | 3.75 | 0.05 | 66.61 |
| Total |  |  |  |  | 66.61 |

**65PFL00001D** TN. BETUN ASFALT.35/50 MEZ/CALIE
3 TN. × 540 (572.4 con costes indirectos) = 1717.20

| Medición | Uds. | Largo | Parcial |
|---|---|---|---|
| Betún D= 45Kg/Tn |  |  |  |
|  | 0.045 | 66.61 | 3.00 |
| Total |  |  | 3 |

## 20 CAMINO PARALELO BAENA (29/04/2014)
Importe: 13834.83

**02AEE00001** M2. EXPLANACIÓN DE 50 cm ESP., TIERRAS CONSIST. DURA
1240 M2. × 0.99 (1.05 con costes indirectos) = 1302.00

| Medición | Uds. | Largo | Ancho | Parcial |
|---|---|---|---|---|
|  | 1 | 210 | 4 | 840.00 |
| E | 1 | 100 | 4 | 400.00 |
| Total |  |  |  | 1240 |

**65PFC00011D** M3. ZAHORRA ARTIFICIAL, I/EXTEND
248 M3. × 18.53 (19.64 con costes indirectos) = 4870.72

| Medición | Uds. | Largo | Ancho | Alto | Parcial |
|---|---|---|---|---|---|
|  | 1 | 210 | 4 | 0.2 | 168.00 |
| E | 1 | 100 | 4 | 0.2 | 80.00 |
| Total |  |  |  |  | 248 |

**65PFL00031D** TN. EMULSION ASFALT.ECI RIEG.IMP
1.17 TN. × 510.87 (541.52 con costes indirectos) = 633.58

| Medición | Uds. | Largo | Ancho | Parcial |
|---|---|---|---|---|
| DOTACION 1 K/M2 |  |  |  |  |
|  | 0.001 | 210 | 3.75 | 0.79 |
| E | 0.001 | 100 | 3.75 | 0.38 |
| Total |  |  |  | 1.17 |

**65PFMC0021D** TN. AC/16/RODADURA/B_50-70/SEMIGRUESA (ANT. S-12)
142.41 TN. × 22.25 (23.59 con costes indirectos) = 3359.45

| Medición | Uds. | Largo | Ancho | Alto | Parcial |
|---|---|---|---|---|---|
|  | 2.45 | 210 | 3.75 | 0.05 | 96.47 |
| E | 2.45 | 100 | 3.75 | 0.05 | 45.94 |
| Total |  |  |  |  | 142.41 |

**65PFL00001D** TN. BETUN ASFALT.35/50 MEZ/CALIE
6.41 TN. × 540 (572.4 con costes indirectos) = 3669.08

| Medición | Uds. | Largo | Parcial |
|---|---|---|---|
| Betún D= 45Kg/Tn |  |  |  |
|  | 0.045 | 96.47 | 4.34 |
| E | 0.045 | 45.94 | 2.07 |
| Total |  |  | 6.41 |

## 21 SEGURIDAD Y SALUD (20/08/2014)
Importe: 2995.89
Relación comercial: Almería, 22.25, 001, 0, 002, 1.06

**65WPA00002D** UD. P.A DE ABONO INTEGRO SEGURIDAD Y SALUD (20/08/2014)
1 UD. × 2826.31 (2995.89 con costes indirectos) = 2995.89
PARTIDA SEGURIDAD Y SALUD, SEGUN ESTUDIO DE SEGURIDAD Y SALUD DEL ANEJO CORRESPONDIENTE.
Relación comercial: Almería, 1, 001, 0, 002

## 22 VARIOS
Importe: 7014.34
Relación comercial: Almería, 1211.37, 001, 0, 002, 132.3

**71ZWR00001D** UD. RECRECIDO DE TAPA DE FUNDICION
50 UD. × 60.07 (63.67 con costes indirectos) = 3183.50
RECRECIDO DE TAPA DE FUNDICION EN POZO DE REGISTRO.

| Código | Ud | Descripción | Rendimiento | Precio | Importe |
|---|---|---|---|---|---|
| MC00150D | HR. | COMPRESOR MOVIL DE 60 C.V. (maquinaria) | 0.3 | 10.13 | 3.04 |
| MC00160D | HR. | MARTILLO NEUMAT.ROMPEDOR 40 (maquinaria) | 0.3 | 8.59 | 2.58 |
| ME00300 | HR. | PALA CARGADORA | 0.1 | 23.87 | 2.39 |
| MK00100 | HR. | CAMIóN BASCULANTE | 0.1 | 25.6 | 2.56 |
| CH04121 | M3. | HORMIGON HM-20/P/15/IIb. SUMINISTRADO. (material; 19/08/2014) | 0.3 | 44.64 | 13.39 |
| TO02100 | HR. | OFICIAL 1ª (mano de obra) | 1 | 18.52 | 18.52 |
| TP00200 | HR. | PEON ORDINARIO | 1 | 15.68 | 15.68 |
| TC00100D | HR. | CAPATAZ | 0.1 | 19.08 | 1.91 |
|  |  | Total |  |  | 60.07 |

Relación comercial: Almería, 60.33, 001, 0, 002

**03HMM00004** M3 HORMIGON HM-20/P/40/IIb EN PROTECCION DE TUBERIAS
32 M3 × 49.54 (52.51 con costes indirectos) = 1680.32
HORMIGON HM-20/P/40/IIb EN PROTECCION DE TUBERIAS, ELABORADO, TRANSPORTADO Y PUESTO EN OBRA SEGUN INSTRUCCION EHE, INCLUSO P.P. DE PICADO. MEDIDO EL VOLUMEN TEORICO EJECUTADO.

| Código | Ud | Descripción | Rendimiento | Precio | Importe |
|---|---|---|---|---|---|
| CH20400 | M3. | HORMIGON HM-20/P/40/I, SUMINISTRADO (material; 20/08/2014) | 1.05 | 44.64 | 46.87 |
| TP00200 | HR. | PEON ORDINARIO | 0.07 | 15.68 | 1.10 |
| TO02100 | HR. | OFICIAL 1ª | 0.07 | 18.52 | 1.30 |
| TC00100D | HR. | CAPATAZ | 0.014 | 19.08 | 0.27 |
|  |  | Total |  |  | 49.54 |

**65DV00001D** UD P.A. A JUSTIFICAR PARA DESVíOS REPOSICIóN DE SERVICIOS AFECT (20/08/2014)
1 UD × 2028.79 (2150.52 con costes indirectos) = 2150.52
P.A. A JUSTIFICAR PARA DESVíOS DE TRAFICO, BUSQUEDA Y REPOSICIóN DE SERVICIOS AFECTADOS, Y NO DETECTADOS.SEGúN UNIDADES DE OBRA REALMENTE EJECUTADAS.
Relación comercial: Almería, 1000, 001, 0, 002, 1

**65CBB00010D** M. BARRERA METALICA BMSNA4/T SOLDADA
Precio: 23.1
SISTEMA CONTENCION DE VEHICULOS, BMSNA4/T FORMADO POR BANDA DOBLE ONDA EN CHAPA DE ACERO GALVANIZADA DE 3 MM. DE ESPESOR, MONTADA SOBRE POSTE TUBULAR DE 120x55x4 MM. DE 0,70 M. DE LONGITUD, CADA 4 M., INCLUSO PP. DE SEPARADOR, CONECTOR, TORNILLERIA, CAPTAFARO, ETC. SOLDADA A PLACA, ALINEADA Y NIVELADA. TOTALMENTE TERMINADA. MEDIDA LA LONGITUD COLOCADA, PARAMETROS DE COMPORTAMIENTO: N2/A/W6/1,70

| Código | Ud | Descripción | Rendimiento | Precio | Importe |
|---|---|---|---|---|---|
| CA02301D | M. | BARRERA SEGURIDAD CHAPA GAL. 3 MM. (material) | 0.25 | 46 | 11.50 |
| CA02305D | M. | PERFIL TUB. 120x55x4 MM. ACERO GALVA. 1,50 M. (material) | 0.125 | 12.5 | 1.56 |
| CA02307D | UD. | SEPARADOR ESTANDAR ACERO GALVA (material) | 0.25 | 3.5 | 0.88 |
| CA02308D | UD. | CONECTOR PARA SEPARADOR ESTANDAR, EN CHAPA DE ACERO GALVANIZADO (material) | 0.25 | 2.2 | 0.55 |
| CA02315D | UD. | JUEGO TORNILLERIA Y ARANDELAS (material) | 1 | 2 | 2.00 |
| CA02316D | UD. | CAPTAFAROS REFLECTANTE, PARA BARRERA METALICA. (material) | 1 | 0.5 | 0.50 |
| TO02100 | HR. | OFICIAL 1ª | 0.06 | 18.52 | 1.11 |
| TA00100 | h | AYUDANTE (mano de obra) | 0.06 | 17.67 | 1.06 |
| TPO0200 | HR. | PEON ORDINARIO | 0.06 | 15.68 | 0.94 |
| MW00155D | H. | EQUIPO DE SOLDAR PARA POSTES PARA BARRERA METALICA DE SEGURIDAD. (maquinaria) | 0.3 | 10 | 3.00 |
|  |  | Total |  |  | 23.1 |

Relación comercial: Almería, 23.05, 001, 0, 002

**65CBB00020D** M. BARRERA METALICA BMSNA4/T SPIRROTS
Precio: 21.04
SISTEMA CONTENCION DE VEHICULOS, BMSNA4/T FORMADO POR BANDA DOBLE ONDA EN CHAPA DE ACERO GALVANIZADA DE 3 MM. DE ESPESOR, MONTADA SOBRE POSTE TUBULAR DE 120x55x4 MM. DE 0,70 M. DE LONGITUD, CADA 4 M., INCLUSO PP. DE SEPARADOR, CONECTOR, TORNILLERIA, CAPTAFARO, ETC. FIJADA CON PLACA Y SPIRROTS, ALINEADA Y NIVELADA. TOTALMENTE TERMINADA. MEDIDA LA LONGITUD COLOCADA.

| Código | Ud | Descripción | Rendimiento | Precio | Importe |
|---|---|---|---|---|---|
| CA02301D | M. | BARRERA SEGURIDAD CHAPA GAL. 3 MM. | 0.25 | 46 | 11.50 |
| CA02305D | M. | PERFIL TUB. 120x55x4 MM. ACERO GALVA. 1,50 M. | 0.125 | 12.5 | 1.56 |
| CA02307D | UD. | SEPARADOR ESTANDAR ACERO GALVA | 0.25 | 3.5 | 0.88 |
| CA02308D | UD. | CONECTOR PARA SEPARADOR | 0.25 | 2.2 | 0.55 |
| CA02315D | UD. | JUEGO TORNILLERIA Y ARANDELAS | 1 | 2 | 2.00 |
| CA02316D | UD. | CAPTAFAROS REFLECTANTE | 1 | 0.5 | 0.50 |
| MW00200 | h | TALADRO ELéCTRICO (maquinaria) | 0.2 | 4.19 | 0.84 |
| CA02312D | UD. | JUEGO TACOS SPIRROTS (material) | 0.1 | 1 | 0.10 |
| TO02100 | HR. | OFICIAL 1ª | 0.06 | 18.52 | 1.11 |
| TA00100 | h | AYUDANTE | 0.06 | 17.67 | 1.06 |
| TPO0200 | HR. | PEON ORDINARIO | 0.06 | 15.68 | 0.94 |
|  |  | Total |  |  | 21.04 |

Relación comercial: Almería, 20.99, 001, 0, 002

**65CBT00014D** UD. ABATIMIENTO A TIERRA 12 M. (TRES TRAMOS)
Precio: 400.79
ABATIMIENTO A TIERRA DE BARRERA METALICA CON 12 M. (TRES TRAMOS) , EN CHAPA DE ACERO GALVANIZADO DE 3 MM. DE ESPESOR, CON POSTE TUBULAR HINCADO CADA 2 M., INCLUSO PP. DE TORNILLERIA, TOPE FINAL CON COLA DE GANCHO ANCLADA A TIERRA, ETC,. TOTALMENTE TERMINADA. MEDIDA LA UNIDAD COLOCADA.

| Código | Ud | Descripción | Rendimiento | Precio | Importe |
|---|---|---|---|---|---|
| A0000001 | M3. | EXCAVACION ZANJA TIERRA FRAN (material; 19/08/2014) | 0.25 | 26.66 | 6.67 |
| MW00150D | H. | EQUIPO DE HINCA DE POSTES PARA BARRERA METALICA DE SEGURIDAD. (maquinaria) | 1.5 | 12 | 18.00 |
| CA02301D | M. | BARRERA SEGURIDAD CHAPA GAL. 3 MM. | 3 | 46 | 138.00 |
| CA02306D | M. | PERFIL TUB. 120x55x4 MM. ACERO GALVA. 2,0 M. (material) | 7 | 12 | 84.00 |
| CA02308D | UD. | CONECTOR PARA SEPARADOR | 1 | 2.2 | 2.20 |
| CA02307D | UD. | SEPARADOR ESTANDAR ACERO GALVA | 1 | 3.5 | 3.50 |
| CA02320D | UD. | PIEZA TERMINAL COLA DE PEZ ó GANCHO (material) | 1 | 15 | 15.00 |
| CA02315D | UD. | JUEGO TORNILLERIA Y ARANDELAS | 7 | 2 | 14.00 |
| TO02100 | HR. | OFICIAL 1ª | 2 | 18.52 | 37.04 |
| TA00100 | h | AYUDANTE | 2 | 17.67 | 35.34 |
| TPO0200 | HR. | PEON ORDINARIO | 3 | 15.68 | 47.04 |
|  |  | Total |  |  | 400.79 |

Relación comercial: Almería, 397.7, 001, 0, 002

**MA-000** u Medición auxiliar (maquinaria)
Precio: 0
Relación comercial: Almería, 0, 001, 002

**ZZ%0100000** % Medios auxiliares...(s/total)
Precio: 4
Relación comercial: Almería, 4, 001, 002

## Precios auxiliares

**A0000001** M3. EXCAVACION ZANJA TIERRA FRAN (material; 19/08/2014)
Precio: 26.66
EXCAVACION EN ZANJA EN TIERRA FRANCA.

| Código | Ud | Descripción | Rendimiento | Precio | Importe |
|---|---|---|---|---|---|
| TPO0200 | HR. | PEON ORDINARIO | 1.7 | 15.68 | 26.66 |
|  |  | Total |  |  | 26.66 |

Relación comercial: Almería, 25.13, 001, 0, 002

## Recursos

**ME00300** HR. PALA CARGADORA
Relación comercial: Almería, 23.87, 001, 0, 002

**ME00400** HR. RETROEXCAVADORA
Relación comercial: Almería, 34.98, 001, 0, 002

**MK00100** HR. CAMIóN BASCULANTE
Relación comercial: Almería, 25.6, 001, 0, 002

**MN00150D** HR. MOTONIVELADORA DE 150 C.V
Relación comercial: Almería, 49.26, 001, 0, 002

**MR00480D** HR. COMPACT.VIBRAT. AUTOPROP. 8
COMPACTADOR VIBRATORIO AUTOPROPULSADO DE 8 TM.
Relación comercial: Almería, 32.64, 001, 0, 002

**MK00200** HR. CAMIóN CISTERNA
Relación comercial: Almería, 30.3, 001, 0, 002

**TP00200** HR. PEON ORDINARIO
Relación comercial: Almería, 15.68, 001, 0, 002

**TC00100D** HR. CAPATAZ
Relación comercial: Almería, 19.08, 001, 0, 002

**AW00101D** M3. ZAHORRA ARTIFICIAL S/CAMION
Relación comercial: Almería, 4.99, 001, 0, 002

**MX00100D** UD. TM.xKM. TRANSPORTE MATERI/CA
TMXKM DE TRANSPORTE MATERIAL DIVERSO S/CAMION BASCULAN.
Relación comercial: Almería, 0.07, 001, 0, 002

**UP01240D** TN. EMULSION ASFALTICA ECI
Relación comercial: Almería, 455, 001, 0, 002

**MA00250D** HR. DISTRIB. LIGANTE DE 1.200 L
DISTRIBUIDORA DE LIGANTE DE 1200 LITROS.
Relación comercial: Almería, 12.62, 001, 0, 002

**MB00300D** HR. BARREDORA DE 3 TN
Relación comercial: Almería, 11.67, 001, 0, 002

**TPO0200** HR. PEON ORDINARIO
Relación comercial: Almería, 14.78, 001, 0, 002

**AC00150D** M3. ARIDO ARTIF.FINO P/MEZCLAS A
ARIDO ARTIFICIAL FINO EN MEZCLAS ASF. S/CAMION CANTERA.
Relación comercial: Almería, 5.85, 001, 0, 002

**AC00151D** M3. ARIDO ARTIF.GRUESO P/MEZCL.A
ARIDO ARTIFICIAL GRUESO EN MEZCLAS ASF.S/CAMION CANTERA
Relación comercial: Almería, 5.85, 001, 0, 002

**GC00200** TN. CEMENTO CEM II/A-L 32,5 N EN SACOS
Relación comercial: Almería, 92.54, 001, 0, 002

**MA00150D** HR. PLAN.AGLOM.ASFALT/CALIENTE 8
PLANTA DE AGLOMERADO ASFALTICO EN CALIENTE DE 80-100 TN/HORA.
Relación comercial: Almería, 164.59, 001, 0, 002

**ME00270D** HR. EXTENDEDORA AGLOM.ASFAL.S/OR
EXTENDEDORA DE AGLOMERADO ASFALTICO S/ORUGAS DE 50 C.V.
Relación comercial: Almería, 46.18, 001, 0, 002

**MR00450D** HR. APISONADORA ESTATICA DE 10 T
Relación comercial: Almería, 25.86, 001, 0, 002

**MR00460D** HR. COMPACT.NEUMATICOS AUTOPROPU
COMPACTADOR DE NEUMATICOS AUTOPROPULSADO DE 15 TN.
Relación comercial: Almería, 38.79, 001, 0, 002

**UP01206D** TN. BETUN ASFALTICO B 35/50 ó 50/70
BETUN ASFALTICO B 35/50 ó B 50/70.
Relación comercial: Almería, 540, 001, 0, 002

**UP01211D** TN. EMULSION ASFALTICA ECR-1
Relación comercial: Almería, 460, 001, 0, 002

**MK00270D** HR. CAMION REGADOR LIGANTES 5.00
CAMION REGADOR DE LIGANTES DE 5.000 LITROS.
Relación comercial: Almería, 46.18, 001, 0, 002

**MK00160D** HR. CAMION FURGONETA FIJO 120 C
CAMION FURGONETA FIJO DE 120 C.V.
Relación comercial: Almería, 24.01, 001, 0, 002

**UC9VF065** UD. SEÑAL OCTOGONAL 60 CM. APO. REF. NIVEL 2
SEÑAL OCTOGONAL 60 CM. APOTEMA. DE CHAPA DE ACERO GALVANIZADO DE 3 MM. ,REFLECTANTE NIVEL 2 (HI)
Relación comercial: Almería, 40, 001, 0, 002

**UC9VM003** ML. POSTE ACERO GALVA. 80x40x2mm
POSTE CHAPA ACERO GALVANIZADO 80x40x2mm
Relación comercial: Almería, 6, 001, 0, 002

**CH01600** M3. HORMIGON HM-20/P/15/IIb, SUMINISTRADO
Relación comercial: Almería, 44.64, 001, 0, 002

**TP00100** HR. PEóN ESPECIAL
Relación comercial: Almería, 17.47, 001, 0, 002

**UI00310D** KG. PINTURA ACRILICA PARA PREMARCAJE
Relación comercial: Almería, 1.1, 001, 0, 002

**UI00311D** KG. PINTURA ACRILICA PURA BLANCA
Relación comercial: Almería, 1.35, 001, 0, 002

**UI00325D** KG. MICROESFERAS 20 SBP ECHOSTAR
Relación comercial: Almería, 0.7, 001, 0, 002

**MW00101D** HR. MAQUINA PINTURA AUTOPROPULSA
MAQUINA DE PINTURA AUTOPROPULSADA DE 3 BANDAS Y 30 CV.
Relación comercial: Almería, 16.63, 001, 0, 002

**TO01000** HR. OF. 1ª PINTOR
Relación comercial: Almería, 18.52, 001, 0, 002

**AW00403D** M3. SUELO SELECCIONADO A PIE DE OBRA
Relación comercial: 002, 0, 001, Almería, 1.50253

**MN00100** HR. MOTONIVELADORA
Relación comercial: Almería, 45.11, 001, 0, 002

**AC00154D** TN. ESCOLLERA MAYOR 1,00 TM A PIE DE OBRA
ESCOLERA MAYOR 1,00 TM. A PIE DE OBRA.
Relación comercial: Almería, 10.5, 001, 0, 002

**ME00450D** HR. RETROEXCAV.HIDRAULICA S/RUED
RETROEXCAVADORA HIDRAULICA S/RUEDAS DE 400 L. CAPACIDAD.
Relación comercial: Almería, 36.06, 001, 0, 002

**MC00150D** HR. COMPRESOR MOVIL DE 60 C.V
Relación comercial: Almería, 10.13, 001, 0, 002

**MC00160D** HR. MARTILLO NEUMAT.ROMPEDOR 40
MARTILLO NEUMATICO ROMPEDOR DE 40 KG.
Relación comercial: Almería, 8.59, 001, 0, 002

**CH04121** M3. HORMIGON HM-20/P/15/IIb. SUMINISTRADO
Relación comercial: Almería, 45.5, 001, 0, 002

**TO02100** HR. OFICIAL 1ª
Relación comercial: Almería, 18.52, 001, 0, 002

**CH20400** M3. HORMIGON HM-20/P/40/I, SUMINISTRADO
Relación comercial: Almería, 42.671859, 001, 0, 002

**CA02301D** M. BARRERA SEGURIDAD CHAPA GAL. 3 MM
BARRERA DE SEGURIDAD EN CHAPA GALVANIZADA, DE 3 MM. DE ESPESOR.
Relación comercial: Almería, 46, 001, 0, 002

**CA02305D** M. PERFIL TUB. 120x55x4 MM. ACERO GALVA. 1,50 M
PERFIL TUBULAR DE ACERO GALVANIZADO, 120x55x4
MM. DE 1,50 M. DE LONGITUD PARA BANDA DE DOBLE SENO.
Relación comercial: Almería, 12.5, 001, 0, 002

**CA02307D** UD. SEPARADOR ESTANDAR ACERO GALVA
SEPARADOR ESTANDAR (DRCHO. ó IZQDO.) PARA BARRERA METALICA DE SEGURIDADO.
Relación comercial: Almería, 3.5, 001, 0, 002

**CA02308D** UD. CONECTOR PARA SEPARADOR
Relación comercial: Almería, 2.2, 001, 0, 002

**CA02315D** UD. JUEGO TORNILLERIA Y ARANDELAS
JUEGO DE TORNILLERIA Y ARANDELAS, PARA BARRERA METALICA.
Relación comercial: Almería, 2, 001, 0, 002

**CA02316D** UD. CAPTAFAROS REFLECTANTE
Relación comercial: Almería, 0.5, 001, 0, 002

**TA00100** h AYUDANTE
Relación comercial: Almería, 17.67, 001, 0, 002

**MW00155D** H. EQUIPO DE SOLDAR PARA POSTES
Relación comercial: Almería, 10, 001, 0, 002

**MW00200** h TALADRO ELéCTRICO
Relación comercial: Almería, 4.19, 001, 0, 002

**CA02312D** UD. JUEGO TACOS SPIRROTS
JUEGO DE TACOS DE SPIRROTS, PARA FIJAR PLACAS A HORMIGON.
Relación comercial: Almería, 1, 001, 0, 002

**MW00150D** H. EQUIPO DE HINCA DE POSTES
Relación comercial: Almería, 12, 001, 0, 002

**CA02306D** M. PERFIL TUB. 120x55x4 MM. ACERO GALVA. 2,0 M
PERFIL TUBULAR DE ACERO GALVANIZADO, 120x55x4
MM. DE 2,0 M. DE LONGITUD PARA BANDA DE DOBLE SENO.
Relación comercial: Almería, 12, 001, 0, 002

**CA02320D** UD. PIEZA TERMINAL COLA DE PEZ ó GANCHO
PIEZA TERMINAL EN COLA DE PEZ ó GANCHO, PARA REMATE DE BANDA DOBLE SENO.
Relación comercial: Almería, 15, 001, 0, 002

## Entidades
- 001, C
- 002, C
- Almería, C
